# FILIGRAN Trägersysteme GmbH & Co. KG - Ausschreibungstexte
Leistungsbeschreibung (GAEB 90, DA81)
Eröffnung: 17

## www.filigran.de
Datum: 04.04.20

### Gewerk 01 Bewehrung

#### Titel 01.01 FILIGRAN Durchstanzbewehrung FDB

##### Untertitel 01.01.01 FILIGRAN Durchstanzbewehrung FDB 13

**01.01.01.1 FILIGRAN Durchstanzbewehrung FDB 13 / 4 - 40**
FDB als Durchstanzbewehrung in Flachdecken
gem. Europäisch Technischer Bewertung ETA-13/0521
Typ FDB 13 / 4 - 40
mit
Elementhöhe 13 cm,
Schlaufenüberstand oben 4 cm,
Elementlänge 40 cm
oder gleichwertig, liefern und gem. Montageanleitung
einbauen.
Menge: 0,000 Stck

**01.01.01.2 FILIGRAN Durchstanzbewehrung FDB 13 / 4 - 60**
FDB als Durchstanzbewehrung in Flachdecken
gem. Europäisch Technischer Bewertung ETA-13/0521
Typ FDB 13 / 4 - 60
mit
Elementhöhe 13 cm,
Schlaufenüberstand oben 4 cm,
Elementlänge 60 cm
oder gleichwertig, liefern und gem. Montageanleitung
einbauen.
Menge: 0,000 Stck

**01.01.01.3 FILIGRAN Durchstanzbewehrung FDB 13 / 4 - 80**
FDB als Durchstanzbewehrung in Flachdecken
gem. Europäisch Technischer Bewertung ETA-13/0521
Typ FDB 13 / 4 - 80
mit
Elementhöhe 13 cm,
Schlaufenüberstand oben 4 cm,
Elementlänge 80 cm
oder gleichwertig, liefern und gem. Montageanleitung
einbauen.
Menge: 0,000 Stck

##### Untertitel 01.01.02 FILIGRAN Durchstanzbewehrung FDB 14

**01.01.02.1 FILIGRAN Durchstanzbewehrung FDB 14 / 4 - 40**
FDB als Durchstanzbewehrung in Flachdecken
gem. Europäisch Technischer Bewertung ETA-13/0521
Typ FDB 14 / 4 - 40
mit
Elementhöhe 14 cm,
Schlaufenüberstand oben 4 cm,
Elementlänge 40 cm
oder gleichwertig, liefern und gem. Montageanleitung
einbauen.
Menge: 0,000 Stck

**01.01.02.2 FILIGRAN Durchstanzbewehrung FDB 14 / 4 - 60**
FDB als Durchstanzbewehrung in Flachdecken
gem. Europäisch Technischer Bewertung ETA-13/0521
Typ FDB 14 / 4 - 60
mit
Elementhöhe 14 cm,
Schlaufenüberstand oben 4 cm,
Elementlänge 60 cm
oder gleichwertig, liefern und gem. Montageanleitung
einbauen.
Menge: 0,000 Stck

**01.01.02.3 FILIGRAN Durchstanzbewehrung FDB 14 / 4 - 80**
FDB als Durchstanzbewehrung in Flachdecken
gem. Europäisch Technischer Bewertung ETA-13/0521
Typ FDB 14 / 4 - 80
mit
Elementhöhe 14 cm,
Schlaufenüberstand oben 4 cm,
Elementlänge 80 cm
oder gleichwertig, liefern und gem. Montageanleitung
einbauen.
Menge: 0,000 Stck

##### Untertitel 01.01.03 FILIGRAN Durchstanzbewehrung FDB 15

**01.01.03.1 FILIGRAN Durchstanzbewehrung FDB 15 / 4 - 40**
FDB als Durchstanzbewehrung in Flachdecken
gem. Europäisch Technischer Bewertung ETA-13/0521
Typ FDB 15 / 4 - 40
mit
Elementhöhe 15 cm,
Schlaufenüberstand oben 4 cm,
Elementlänge 40 cm
oder gleichwertig, liefern und gem. Montageanleitung
einbauen.
Menge: 0,000 Stck

**01.01.03.2 FILIGRAN Durchstanzbewehrung FDB 15 / 4 - 60**
FDB als Durchstanzbewehrung in Flachdecken
gem. Europäisch Technischer Bewertung ETA-13/0521
Typ FDB 15 / 4 - 60
mit
Elementhöhe 15 cm,
Schlaufenüberstand oben 4 cm,
Elementlänge 60 cm
oder gleichwertig, liefern und gem. Montageanleitung
einbauen.
Menge: 0,000 Stck

**01.01.03.3 FILIGRAN Durchstanzbewehrung FDB 15 / 4 - 80**
FDB als Durchstanzbewehrung in Flachdecken
gem. Europäisch Technischer Bewertung ETA-13/0521
Typ FDB 15 / 4 - 80
mit
Elementhöhe 15 cm,
Schlaufenüberstand oben 4 cm,
Elementlänge 80 cm
oder gleichwertig, liefern und gem. Montageanleitung
einbauen.
Menge: 0,000 Stck

##### Untertitel 01.01.04 FILIGRAN Durchstanzbewehrung FDB 16

**01.01.04.1 FILIGRAN Durchstanzbewehrung FDB 16 / 4 - 40**
FDB als Durchstanzbewehrung in Flachdecken
gem. Europäisch Technischer Bewertung ETA-13/0521
Typ FDB 16 / 4 - 40
mit
Elementhöhe 16 cm,
Schlaufenüberstand oben 4 cm,
Elementlänge 40 cm
oder gleichwertig, liefern und gem. Montageanleitung
einbauen.
Menge: 0,000 Stck

**01.01.04.2 FILIGRAN Durchstanzbewehrung FDB 16 / 4 - 60**
FDB als Durchstanzbewehrung in Flachdecken
gem. Europäisch Technischer Bewertung ETA-13/0521
Typ FDB 16 / 4 - 60
mit
Elementhöhe 16 cm,
Schlaufenüberstand oben 4 cm,
Elementlänge 60 cm
oder gleichwertig, liefern und gem. Montageanleitung
einbauen.
Menge: 0,000 Stck

**01.01.04.3 FILIGRAN Durchstanzbewehrung FDB 16 / 4 - 80**
FDB als Durchstanzbewehrung in Flachdecken
gem. Europäisch Technischer Bewertung ETA-13/0521
Typ FDB 16 / 4 - 80
mit
Elementhöhe 16 cm,
Schlaufenüberstand oben 4 cm,
Elementlänge 80 cm
oder gleichwertig, liefern und gem. Montageanleitung
einbauen.
Menge: 0,000 Stck

##### Untertitel 01.01.05 FILIGRAN Durchstanzbewehrung FDB 17

**01.01.05.1 FILIGRAN Durchstanzbewehrung FDB 17 / 4 - 40**
FDB als Durchstanzbewehrung in Flachdecken
gem. Europäisch Technischer Bewertung ETA-13/0521
Typ FDB 17 / 4 - 40
mit
Elementhöhe 17 cm,
Schlaufenüberstand oben 4 cm,
Elementlänge 40 cm
oder gleichwertig, liefern und gem. Montageanleitung
einbauen.
Menge: 0,000 Stck

**01.01.05.2 FILIGRAN Durchstanzbewehrung FDB 17 / 4 - 60**
FDB als Durchstanzbewehrung in Flachdecken
gem. Europäisch Technischer Bewertung ETA-13/0521
Typ FDB 17 / 4 - 60
mit
Elementhöhe 17 cm,
Schlaufenüberstand oben 4 cm,
Elementlänge 60 cm
oder gleichwertig, liefern und gem. Montageanleitung
einbauen.
Menge: 0,000 Stck

**01.01.05.3 FILIGRAN Durchstanzbewehrung FDB 17 / 4 - 80**
FDB als Durchstanzbewehrung in Flachdecken
gem. Europäisch Technischer Bewertung ETA-13/0521
Typ FDB 17 / 4 - 80
mit
Elementhöhe 17 cm,
Schlaufenüberstand oben 4 cm,
Elementlänge 80 cm
oder gleichwertig, liefern und gem. Montageanleitung
einbauen.
Menge: 0,000 Stck

##### Untertitel 01.01.06 FILIGRAN Durchstanzbewehrung FDB 18

**01.01.06.1 FILIGRAN Durchstanzbewehrung FDB 18 / 4 - 40**
FDB als Durchstanzbewehrung in Flachdecken
gem. Europäisch Technischer Bewertung ETA-13/0521
Typ FDB 18 / 4 - 40
mit
Elementhöhe 18 cm,
Schlaufenüberstand oben 4 cm,
Elementlänge 40 cm
oder gleichwertig, liefern und gem. Montageanleitung
einbauen.
Menge: 0,000 Stck

**01.01.06.2 FILIGRAN Durchstanzbewehrung FDB 18 / 4 - 60**
FDB als Durchstanzbewehrung in Flachdecken
gem. Europäisch Technischer Bewertung ETA-13/0521
Typ FDB 18 / 4 - 60
mit
Elementhöhe 18 cm,
Schlaufenüberstand oben 4 cm,
Elementlänge 60 cm
oder gleichwertig, liefern und gem. Montageanleitung
einbauen.
Menge: 0,000 Stck

**01.01.06.3 FILIGRAN Durchstanzbewehrung FDB 18 / 4 - 80**
FDB als Durchstanzbewehrung in Flachdecken
gem. Europäisch Technischer Bewertung ETA-13/0521
Typ FDB 18 / 4 - 80
mit
Elementhöhe 18 cm,
Schlaufenüberstand oben 4 cm,
Elementlänge 80 cm
oder gleichwertig, liefern und gem. Montageanleitung
einbauen.
Menge: 0,000 Stck

##### Untertitel 01.01.07 FILIGRAN Durchstanzbewehrung FDB 19

**01.01.07.1 FILIGRAN Durchstanzbewehrung FDB 19 / 4 - 40**
FDB als Durchstanzbewehrung in Flachdecken
gem. Europäisch Technischer Bewertung ETA-13/0521
Typ FDB 19 / 4 - 40
mit
Elementhöhe 19 cm,
Schlaufenüberstand oben 4 cm,
Elementlänge 40 cm
oder gleichwertig, liefern und gem. Montageanleitung
einbauen.
Menge: 0,000 Stck

**01.01.07.2 FILIGRAN Durchstanzbewehrung FDB 19 / 4 - 60**
FDB als Durchstanzbewehrung in Flachdecken
gem. Europäisch Technischer Bewertung ETA-13/0521
Typ FDB 19 / 4 - 60
mit
Elementhöhe 19 cm,
Schlaufenüberstand oben 4 cm,
Elementlänge 60 cm
oder gleichwertig, liefern und gem. Montageanleitung
einbauen.
Menge: 0,000 Stck

**01.01.07.3 FILIGRAN Durchstanzbewehrung FDB 19 / 4 - 80**
FDB als Durchstanzbewehrung in Flachdecken
gem. Europäisch Technischer Bewertung ETA-13/0521
Typ FDB 19 / 4 - 80
mit
Elementhöhe 19 cm,
Schlaufenüberstand oben 4 cm,
Elementlänge 80 cm
oder gleichwertig, liefern und gem. Montageanleitung
einbauen.
Menge: 0,000 Stck

##### Untertitel 01.01.08 FILIGRAN Durchstanzbewehrung FDB 20

**01.01.08.1 FILIGRAN Durchstanzbewehrung FDB 20 / 5 - 40**
FDB als Durchstanzbewehrung in Flachdecken
gem. Europäisch Technischer Bewertung ETA-13/0521
Typ FDB 20 / 5 - 40
mit
Elementhöhe 20 cm,
Schlaufenüberstand oben 5 cm,
Elementlänge 40 cm
oder gleichwertig, liefern und gem. Montageanleitung
einbauen.
Menge: 0,000 Stck

**01.01.08.2 FILIGRAN Durchstanzbewehrung FDB 20 / 5 - 60**
FDB als Durchstanzbewehrung in Flachdecken
gem. Europäisch Technischer Bewertung ETA-13/0521
Typ FDB 20 / 5 - 60
mit
Elementhöhe 20 cm,
Schlaufenüberstand oben 5 cm,
Elementlänge 60 cm
oder gleichwertig, liefern und gem. Montageanleitung
einbauen.
Menge: 0,000 Stck

**01.01.08.3 FILIGRAN Durchstanzbewehrung FDB 20 / 5 - 80**
FDB als Durchstanzbewehrung in Flachdecken
gem. Europäisch Technischer Bewertung ETA-13/0521
Typ FDB 20 / 5 - 80
mit
Elementhöhe 20 cm,
Schlaufenüberstand oben 5 cm,
Elementlänge 80 cm
oder gleichwertig, liefern und gem. Montageanleitung
einbauen.
Menge: 0,000 Stck

##### Untertitel 01.01.09 FILIGRAN Durchstanzbewehrung FDB 21

**01.01.09.1 FILIGRAN Durchstanzbewehrung FDB 21 / 5 - 40**
FDB als Durchstanzbewehrung in Flachdecken
gem. Europäisch Technischer Bewertung ETA-13/0521
Typ FDB 21 / 5 - 40
mit
Elementhöhe 21 cm,
Schlaufenüberstand oben 5 cm,
Elementlänge 40 cm
oder gleichwertig, liefern und gem. Montageanleitung
einbauen.
Menge: 0,000 Stck

**01.01.09.2 FILIGRAN Durchstanzbewehrung FDB 21 / 5 - 60**
FDB als Durchstanzbewehrung in Flachdecken
gem. Europäisch Technischer Bewertung ETA-13/0521
Typ FDB 21 / 5 - 60
mit
Elementhöhe 21 cm,
Schlaufenüberstand oben 5 cm,
Elementlänge 60 cm
oder gleichwertig, liefern und gem. Montageanleitung
einbauen.
Menge: 0,000 Stck

**01.01.09.3 FILIGRAN Durchstanzbewehrung FDB 21 / 5 - 80**
FDB als Durchstanzbewehrung in Flachdecken
gem. Europäisch Technischer Bewertung ETA-13/0521
Typ FDB 21 / 5 - 80
mit
Elementhöhe 21 cm,
Schlaufenüberstand oben 5 cm,
Elementlänge 80 cm
oder gleichwertig, liefern und gem. Montageanleitung
einbauen.
Menge: 0,000 Stck

##### Untertitel 01.01.10 FILIGRAN Durchstanzbewehrung FDB 22

**01.01.10.1 FILIGRAN Durchstanzbewehrung FDB 22 / 5 - 40**
FDB als Durchstanzbewehrung in Flachdecken
gem. Europäisch Technischer Bewertung ETA-13/0521
Typ FDB 22 / 5 - 40
mit
Elementhöhe 22 cm,
Schlaufenüberstand oben 5 cm,
Elementlänge 40 cm
oder gleichwertig, liefern und gem. Montageanleitung
einbauen.
Menge: 0,000 Stck

**01.01.10.2 FILIGRAN Durchstanzbewehrung FDB 22 / 5 - 60**
FDB als Durchstanzbewehrung in Flachdecken
gem. Europäisch Technischer Bewertung ETA-13/0521
Typ FDB 22 / 5 - 60
mit
Elementhöhe 22 cm,
Schlaufenüberstand oben 5 cm,
Elementlänge 60 cm
oder gleichwertig, liefern und gem. Montageanleitung
einbauen.
Menge: 0,000 Stck

**01.01.10.3 FILIGRAN Durchstanzbewehrung FDB 22 / 5 - 80**
FDB als Durchstanzbewehrung in Flachdecken
gem. Europäisch Technischer Bewertung ETA-13/0521
Typ FDB 22 / 5 - 80
mit
Elementhöhe 22 cm,
Schlaufenüberstand oben 5 cm,
Elementlänge 80 cm
oder gleichwertig, liefern und gem. Montageanleitung
einbauen.
Menge: 0,000 Stck

##### Untertitel 01.01.11 FILIGRAN Durchstanzbewehrung FDB 23

**01.01.11.1 FILIGRAN Durchstanzbewehrung FDB 23 / 5 - 40**
FDB als Durchstanzbewehrung in Flachdecken
gem. Europäisch Technischer Bewertung ETA-13/0521
Typ FDB 23 / 5 - 40
mit
Elementhöhe 23 cm,
Schlaufenüberstand oben 5 cm,
Elementlänge 40 cm
oder gleichwertig, liefern und gem. Montageanleitung
einbauen.
Menge: 0,000 Stck

**01.01.11.2 FILIGRAN Durchstanzbewehrung FDB 23 / 5 - 60**
FDB als Durchstanzbewehrung in Flachdecken
gem. Europäisch Technischer Bewertung ETA-13/0521
Typ FDB 23 / 5 - 60
mit
Elementhöhe 23 cm,
Schlaufenüberstand oben 5 cm,
Elementlänge 60 cm
oder gleichwertig, liefern und gem. Montageanleitung
einbauen.
Menge: 0,000 Stck

**01.01.11.3 FILIGRAN Durchstanzbewehrung FDB 23 / 5 - 80**
FDB als Durchstanzbewehrung in Flachdecken
gem. Europäisch Technischer Bewertung ETA-13/0521
Typ FDB 23 / 5 - 80
mit
Elementhöhe 23 cm,
Schlaufenüberstand oben 5 cm,
Elementlänge 80 cm
oder gleichwertig, liefern und gem. Montageanleitung
einbauen.
Menge: 0,000 Stck

##### Untertitel 01.01.12 FILIGRAN Durchstanzbewehrung FDB 24

**01.01.12.1 FILIGRAN Durchstanzbewehrung FDB 24 / 5 - 40**
FDB als Durchstanzbewehrung in Flachdecken
gem. Europäisch Technischer Bewertung ETA-13/0521
Typ FDB 24 / 5 - 40
mit
Elementhöhe 24 cm,
Schlaufenüberstand oben 5 cm,
Elementlänge 40 cm
oder gleichwertig, liefern und gem. Montageanleitung
einbauen.
Menge: 0,000 Stck

**01.01.12.2 FILIGRAN Durchstanzbewehrung FDB 24 / 5 - 60**
FDB als Durchstanzbewehrung in Flachdecken
gem. Europäisch Technischer Bewertung ETA-13/0521
Typ FDB 24 / 5 - 60
mit
Elementhöhe 24 cm,
Schlaufenüberstand oben 5 cm,
Elementlänge 60 cm
oder gleichwertig, liefern und gem. Montageanleitung
einbauen.
Menge: 0,000 Stck

**01.01.12.3 FILIGRAN Durchstanzbewehrung FDB 24 / 5 - 80**
FDB als Durchstanzbewehrung in Flachdecken
gem. Europäisch Technischer Bewertung ETA-13/0521
Typ FDB 24 / 5 - 80
mit
Elementhöhe 24 cm,
Schlaufenüberstand oben 5 cm,
Elementlänge 80 cm
oder gleichwertig, liefern und gem. Montageanleitung
einbauen.
Menge: 0,000 Stck

##### Untertitel 01.01.13 FILIGRAN Durchstanzbewehrung FDB 25

**01.01.13.1 FILIGRAN Durchstanzbewehrung FDB 25 / 5 - 40**
FDB als Durchstanzbewehrung in Flachdecken
gem. Europäisch Technischer Bewertung ETA-13/0521
Typ FDB 25 / 5 - 40
mit
Elementhöhe 25 cm,
Schlaufenüberstand oben 5 cm,
Elementlänge 40 cm
oder gleichwertig, liefern und gem. Montageanleitung
einbauen.
Menge: 0,000 Stck

**01.01.13.2 FILIGRAN Durchstanzbewehrung FDB 25 / 5 - 60**
FDB als Durchstanzbewehrung in Flachdecken
gem. Europäisch Technischer Bewertung ETA-13/0521
Typ FDB 25 / 5 - 60
mit
Elementhöhe 25 cm,
Schlaufenüberstand oben 5 cm,
Elementlänge 60 cm
oder gleichwertig, liefern und gem. Montageanleitung
einbauen.
Menge: 0,000 Stck

**01.01.13.3 FILIGRAN Durchstanzbewehrung FDB 25 / 5 - 80**
FDB als Durchstanzbewehrung in Flachdecken
gem. Europäisch Technischer Bewertung ETA-13/0521
Typ FDB 25 / 5 - 80
mit
Elementhöhe 25 cm,
Schlaufenüberstand oben 5 cm,
Elementlänge 80 cm
oder gleichwertig, liefern und gem. Montageanleitung
einbauen.
Menge: 0,000 Stck

##### Untertitel 01.01.14 FILIGRAN Durchstanzbewehrung FDB 26

**01.01.14.1 FILIGRAN Durchstanzbewehrung FDB 26 / 5 - 40**
FDB als Durchstanzbewehrung in Flachdecken
gem. Europäisch Technischer Bewertung ETA-13/0521
Typ FDB 26 / 5 - 40
mit
Elementhöhe 26 cm,
Schlaufenüberstand oben 5 cm,
Elementlänge 40 cm
oder gleichwertig, liefern und gem. Montageanleitung
einbauen.
Menge: 0,000 Stck

**01.01.14.2 FILIGRAN Durchstanzbewehrung FDB 26 / 5 - 60**
FDB als Durchstanzbewehrung in Flachdecken
gem. Europäisch Technischer Bewertung ETA-13/0521
Typ FDB 26 / 5 - 60
mit
Elementhöhe 26 cm,
Schlaufenüberstand oben 5 cm,
Elementlänge 60 cm
oder gleichwertig, liefern und gem. Montageanleitung
einbauen.
Menge: 0,000 Stck

**01.01.14.3 FILIGRAN Durchstanzbewehrung FDB 26 / 5 - 80**
FDB als Durchstanzbewehrung in Flachdecken
gem. Europäisch Technischer Bewertung ETA-13/0521
Typ FDB 26 / 5 - 80
mit
Elementhöhe 26 cm,
Schlaufenüberstand oben 5 cm,
Elementlänge 80 cm
oder gleichwertig, liefern und gem. Montageanleitung
einbauen.
Menge: 0,000 Stck

##### Untertitel 01.01.15 FILIGRAN Durchstanzbewehrung FDB 27

**01.01.15.1 FILIGRAN Durchstanzbewehrung FDB 27 / 5 - 40**
FDB als Durchstanzbewehrung in Flachdecken
gem. Europäisch Technischer Bewertung ETA-13/0521
Typ FDB 27 / 5 - 40
mit
Elementhöhe 27 cm,
Schlaufenüberstand oben 5 cm,
Elementlänge 40 cm
oder gleichwertig, liefern und gem. Montageanleitung
einbauen.
Menge: 0,000 Stck

**01.01.15.2 FILIGRAN Durchstanzbewehrung FDB 27 / 5 - 60**
FDB als Durchstanzbewehrung in Flachdecken
gem. Europäisch Technischer Bewertung ETA-13/0521
Typ FDB 27 / 5 - 60
mit
Elementhöhe 27 cm,
Schlaufenüberstand oben 5 cm,
Elementlänge 60 cm
oder gleichwertig, liefern und gem. Montageanleitung
einbauen.
Menge: 0,000 Stck

**01.01.15.3 FILIGRAN Durchstanzbewehrung FDB 27 / 5 - 80**
FDB als Durchstanzbewehrung in Flachdecken
gem. Europäisch Technischer Bewertung ETA-13/0521
Typ FDB 27 / 5 - 80
mit
Elementhöhe 27 cm,
Schlaufenüberstand oben 5 cm,
Elementlänge 80 cm
oder gleichwertig, liefern und gem. Montageanleitung
einbauen.
Menge: 0,000 Stck

##### Untertitel 01.01.16 FILIGRAN Durchstanzbewehrung FDB 28

**01.01.16.1 FILIGRAN Durchstanzbewehrung FDB 28 / 5 - 40**
FDB als Durchstanzbewehrung in Flachdecken
gem. Europäisch Technischer Bewertung ETA-13/0521
Typ FDB 28 / 5 - 40
mit
Elementhöhe 28 cm,
Schlaufenüberstand oben 5 cm,
Elementlänge 40 cm
oder gleichwertig, liefern und gem. Montageanleitung
einbauen.
Menge: 0,000 Stck

**01.01.16.2 FILIGRAN Durchstanzbewehrung FDB 28 / 5 - 60**
FDB als Durchstanzbewehrung in Flachdecken
gem. Europäisch Technischer Bewertung ETA-13/0521
Typ FDB 28 / 5 - 60
mit
Elementhöhe 28 cm,
Schlaufenüberstand oben 5 cm,
Elementlänge 60 cm
oder gleichwertig, liefern und gem. Montageanleitung
einbauen.
Menge: 0,000 Stck

**01.01.16.3 FILIGRAN Durchstanzbewehrung FDB 28 / 5 - 80**
FDB als Durchstanzbewehrung in Flachdecken
gem. Europäisch Technischer Bewertung ETA-13/0521
Typ FDB 28 / 5 - 80
mit
Elementhöhe 28 cm,
Schlaufenüberstand oben 5 cm,
Elementlänge 80 cm
oder gleichwertig, liefern und gem. Montageanleitung
einbauen.
Menge: 0,000 Stck

##### Untertitel 01.01.17 FILIGRAN Durchstanzbewehrung FDB 29

**01.01.17.1 FILIGRAN Durchstanzbewehrung FDB 29 / 5 - 40**
FDB als Durchstanzbewehrung in Flachdecken
gem. Europäisch Technischer Bewertung ETA-13/0521
Typ FDB 29 / 5 - 40
mit
Elementhöhe 29 cm,
Schlaufenüberstand oben 5 cm,
Elementlänge 40 cm
oder gleichwertig, liefern und gem. Montageanleitung
einbauen.
Menge: 0,000 Stck

**01.01.17.2 FILIGRAN Durchstanzbewehrung FDB 29 / 5 - 60**
FDB als Durchstanzbewehrung in Flachdecken
gem. Europäisch Technischer Bewertung ETA-13/0521
Typ FDB 29 / 5 - 60
mit
Elementhöhe 29 cm,
Schlaufenüberstand oben 5 cm,
Elementlänge 60 cm
oder gleichwertig, liefern und gem. Montageanleitung
einbauen.
Menge: 0,000 Stck

**01.01.17.3 FILIGRAN Durchstanzbewehrung FDB 29 / 5 - 80**
FDB als Durchstanzbewehrung in Flachdecken
gem. Europäisch Technischer Bewertung ETA-13/0521
Typ FDB 29 / 5 - 80
mit
Elementhöhe 29 cm,
Schlaufenüberstand oben 5 cm,
Elementlänge 80 cm
oder gleichwertig, liefern und gem. Montageanleitung
einbauen.
Menge: 0,000 Stck

##### Untertitel 01.01.18 FILIGRAN Durchstanzbewehrung FDB 30

**01.01.18.1 FILIGRAN Durchstanzbewehrung FDB 30 / 5 - 40**
FDB als Durchstanzbewehrung in Flachdecken
gem. Europäisch Technischer Bewertung ETA-13/0521
Typ FDB 30 / 5 - 40
mit
Elementhöhe 30 cm,
Schlaufenüberstand oben 5 cm,
Elementlänge 40 cm
oder gleichwertig, liefern und gem. Montageanleitung
einbauen.
Menge: 0,000 Stck

**01.01.18.2 FILIGRAN Durchstanzbewehrung FDB 30 / 5 - 60**
FDB als Durchstanzbewehrung in Flachdecken
gem. Europäisch Technischer Bewertung ETA-13/0521
Typ FDB 30 / 5 - 60
mit
Elementhöhe 30 cm,
Schlaufenüberstand oben 5 cm,
Elementlänge 60 cm
oder gleichwertig, liefern und gem. Montageanleitung
einbauen.
Menge: 0,000 Stck

**01.01.18.3 FILIGRAN Durchstanzbewehrung FDB 30 / 5 - 80**
FDB als Durchstanzbewehrung in Flachdecken
gem. Europäisch Technischer Bewertung ETA-13/0521
Typ FDB 30 / 5 - 80
mit
Elementhöhe 30 cm,
Schlaufenüberstand oben 5 cm,
Elementlänge 80 cm
oder gleichwertig, liefern und gem. Montageanleitung
einbauen.
Menge: 0,000 Stck
